# AOK+Renbergstraße 1, 01445 Radebeul
Angebotsaufforderung (GAEB 90, DA83)
Vergabenummer: 0238
Währung: EUR
Auftraggeber: AOK+

## Rekonstruktion Aufzugsanlage
Datum: 19.09.26

*Hinweis*
Baubeschreibung der Leistung Aufzugsanlage

Im Gebäude der AOK PLUS in 01145 Radebeul,
Rennerbergstraße 1 ist eine Aufzugsanlage vorhanden.
Die Aufzugsanlage Fabr. Nr. 47NH5505 wird
fachgerecht demontiert und
umweltfreundlich entsorgt. Für die zukünftige Nutzung
wird ein Aufzug gemäß Aufzugsrichtlinie 2014/ 33/ EU
und des ÜAnlG sowie gemäß DIN EN ISO 8100-1/ 2,
DIN EN 81-28, -58, -70 und -73 eingebaut.

Der Aufzug wird gemäß AMEV-Aufzug 2024 - Richtlinie
als getriebeloser Seilaufzug mit Frequenzregelung
konzipiert.

Die Steuerung wird in den vorhandenen Triebwerksraum
im Untergeschoss installiert.

Die Parkhaltestelle befindet sich in der Haltestelle
"0".

Es wird ein Brandfallsteuerung gemäß DIN EN 81-73
und VDI 6017 sowie eine Schachtentrauchung
gemäß SächsBO vorgesehen.
Im Brandfall ist der Aufzug nicht zu benutzen.

Durch den AN-Aufzug sind nachfolgende Angaben zu
übermitteln:

.......................................................
minimale Lieferfrist ab Auftragserteilung

.......................................................
Montagezeit für die in der Leistungsbeschreibung
aufgeführten Leistung

*Hinweis*
Vorbemerkung Aufzug
Weiterer Leistungsumfang

Führung von Absprachen mit der Bauleitung/ dem AG
vor Anlieferung des Materials und vor
Montagebeginn sowie während der Montage.
Zur Gewährleistung der Sicherheit der
Gebäudenutzung bzw. des Baustellenbetriebes
sind ständig Abstimmungen mit dem Bauherrn
bzw. der Bauleitung zu führen.

Der AN-Aufzug erstellt einen Ablaufplan in welchem
alle Leistungen vor, während und nach der Montage
der Aufzugsanlage sowie seine Leistungen selbst
konkret definiert sind (Balkendiagramm).

Dies betrifft besonders:

- Gewährleistung von Fluchtwegen

- Gewährleistung des Brandschutzes besonders
  bei der Ausführung der Schweiß-, Trenn-, Brenn-
  und anderen thermischen Verfahren

- der AN hat sich vor der Ausführung der Arbeiten
  über die Lage von Leitungen, Kabeln, Drähten,
  Kanälen und dergleichen beim AG (Auftraggeber)
  und bei den zuständigen Trägern
  anhand von Bestandszeichnungen, durch
  Sichtkontrollen und Messungen zu unterrichten

- Führen von Bautageberichten arbeitstäglich, die
  Freigabe erfolgt spätestens zu der darauffolgenden
  Bauberatung durch Mitzeichnung seitens des mit der
  Bauüberwachung beauftragten Büros, die
  Bautageberichte haben tageweise mindestens
  folgende Angaben zu enthalten
  - Arbeitskräftezahl/ Technikkapazitäten
  - geleistete Arbeit
  - Wetter
  - besondere Vorkommnisse

- Errichtung der Aufzugsanlage durch
  Fachpersonal (Aufzugsmonteur mit
  langjähriger Berufserfahrung),
  Kommunikationssprache deutsch

- kein Auftreten von negativen Auswirkungen auf
  das Bauwerk (Schwingungen, Lärm, Geräusche)
  und den späteren Betrieb des Gebäudes

- Kontrolle der aufzugstechnischen
  Verwendbarkeit des Schachtes und der Einbauteile
  vor Erstellung der technischen Unterlagen sowie
  Erstellung der technischen Unterlagen anhand des
  vorgenommenen Aufmaßes des Schachtes und des
  Triebwerksraumes

- Lieferung und Montage frei Verwendungsstelle

- Ausführung der Schweißarbeiten gemäß den
  Berufsgenossenschaftlichen Vorschriften (BGV)

- Durchführen von manuellen Baustellentransporten für sämtliche Anlagenteile
  auf der und zu der Verwendungsstelle

- fachgerechte Sicherung der dynamisch
  beanspruchten Schraubverbindungen
  insbesondere Schraubverbindungen zum
  Beispiel an Führungsschienen,
  Schachttüren, am Fahrkorb mit Fangrahmen
  sowie am Triebwerk

- bei Kranarbeiten sind die Genehmigungen
  und Absperrungen durch den AN
  abzusichern

- es dürfen nur unbedenkliche und Güte
  überwachte Baustoffe mit Zertifikat
  eingebaut werden, die im eingebauten
  Zustand keine Beeinträchtigungen des
  menschlichen Organismus durch
  Freisetzen von toxischen Bestandteilen
  in Form von Gasen, Dämpfen oder
  Stauben hervorrufen

- die im Schacht bereits vorhandenen
  Einbauteile sind auf Eignung zu prüfen, bei
  Eignung weiterzuverwenden, bei Nichteignung sind
  durch den AN - Aufzug geeignete Anpasskonstruktionen/
  Dübelbefestigungen/ Sonderbefestigungen zu liefern
  und zu montieren
  Lasthaken/ Lastösen und Montageträger zu
  Montagezwecken für den Aufzug sind durch den
  AN - Aufzug zu liefern und zu montieren

Schallpegel
Folgende Werte sind für die Aufzugsanlagen,
in Erweiterung der Vorschriften der DIN 8989
einzuhalten

- 1 m vor dem Antrieb 65 dB(A)
- im Fahrkorb 50 dB(A)
- 1 m vor der Schachttür 50 dB(A)

Dem späteren Betrieb im Gebäude ist Rechnung
zu tragen.
Die Werte sind mit einem Messprotokoll durch den
AN - Aufzug nachzuweisen.

Baustelleneinrichtung
Die Baustelle ist komplett einzurichten.
Die Baustelleneinrichtung ist für die Dauer
der gesamten Arbeiten vorzuhalten.
Alle während des Montagezeitraumes erforderlichen
Baustellensicherungsmaßnahmen, wie
Absperrungen, Beschilderungen, Schutzwände u. ä.,
sind entsprechend den geltenden Vorschriften unter
Berücksichtigung der Gebäudenutzung bzw. des
Baustellenbetriebes auszuführen.

Technische Bedingungen
Sächsische Bauordnung (SächsBO)
Vergabe- und Vertragsverordnung für Bauleistungen
(VOB)-, DIN EN-, UVV-,
Verband Deutscher Elektrotechniker (VDE)-, BGV -
Vorschriften sowie BGR-Richtlinien
Betriebssicherheitsverordnung (BetrSichV/
TRBS) für den späteren Betrieb
sowie einschlägige Verein Deutscher
Ingenieure (VDI) - Richtlinien
Ausführung gemäß dem Stand
der Technik Anwendung aller allgemein anerkannten
Regeln der Technik
Aufzugsrichtlinie 2014/ 33/ EU
GEG - Gebäudeenergiegesetz
Gefahrenanalyse des Herstellers für
technische Abweichungen gemäß der DIN EN ISO 8100-1/2
ÜAnlG - überwachungsbedürftiges Anlagengesetz

Technische Unterlagen
Ausführung der Unterlagen komplett in deutscher
Sprache
Grundlage für die Erstellung der technischen Unterlagen
ist das Aufmaß des vorhandenen Schachtes sowie
des alten Triebwerksraumes im Untergeschoss
Übergabe verbindlicher Angaben innerhalb von
20 Werktagen nach Auftragserteilung durch den
AN an den AG

Dies sind
- Bauangaben für alle bauseits zu erbringenden
  Leistungen (Fahrschacht), insbesondere
  gemäß VOB/ C ATV DIN 18385, Angaben für
  die Tragwerksplanung, Be- und
  Entlüftungsangaben für den Schacht, Angaben
  zur Elektrotechnik für Kraft- und
  Lichtstromanschluss,
  Notrufaufschaltung, Brand- und
  Leittechnik im Schacht sowie deren Aufschaltung

- Montageablaufplan gemäß den Vorgaben des Lv

Übergabe von komplette, maßstabsgerechten
Montage- und Werkstattplänen (M + W - Pläne)
jeweils 3 - fach, zur Einsichtnahme und Prüfung
1. Schachtzeichnungen (mind. DIN A 1 in ohne
  Hilfsmittel lesbarer Ausführung) auf der
  Grundlage der baulichen Gegebenheiten bzw.
  Vorgaben mit Kabine, Türen, Führungen,
  Antrieb, Tragmittel einschließlich Vermassung
  und Lastangaben, Decken- und
  Wanddurchbrüche, Montageschienen,
  Belastungsangaben auf den Baukörper
  (Wände, Fundament oder andere Bauteile),
  Schachttürrohbauöffnungen,
  Schachtentlüftung sowie Verlustwärmeabgabe,
  Schachtgrube, Schachtkopf,
  Elektroenergieversorgung (Absicherungen,
  Leitungsquerschnitte)

2. Kabinenzeichnungen (mind. DIN A 3 in ohne
  Hilfsmittel lesbarer Ausführung) mit Lage und
  Größe von Beleuchtung und Einbauten
  einschließlich Vermassung

3. Detailzeichnungen von
  Kommandoabdeckplatten
  einschließlich Bedien- und Anzeigeelemente
  mit allen für die Prüfung und Beurteilung
  notwendigen Angaben

4. Technische Angaben/ technische Unterlagen
  zu den einzusetzenden Bauteilen u. a. zum
  Schaltschrank, Aufbau und Steuerung,
  Antrieb mit Anschlusswerten, Notrufgerät/ GSM -
  Modul, Türantrieb und Regelung, Lichtgitter und
  Gegensprechanlage

5. Übergabe von Proben und Mustern aller
  wichtigen Materialien 2 - fach, u. a.
  gemäß dem Pkt. 6 zur Aufbewahrung beim
  Bauherrn bis zum Montageende,
  nach Anforderung des AG

6. Durch den AN sind
  2 verschiedene Planvarianten von
  Fahrkorbdecke, welche den Vorgaben
  der Leistungsbeschreibung, Punkt
  Fahrkorbdecke entsprechen vorzulegen,
  Muster für Edelstahl W 1.4301 Design Karo/ Raute
  für den Fahrkorb, die Einzüge, die Fahrkorbtüren
  Muster Stahlblech lackiert RAL-Ton seidenmatt
  analog der vorhandenen Schachttüren
  für die Schachttüren, Portaltüren,
  Mauerumfassungszargen/ Flächenportale
  Muster Edelstahl W 1.4301 Design Korn geschliffen
  für den Handlauf, Sockelleiste
  Muster für Bedien- und Anzeigeelemente, Muster
  für den Fahrkorbfußboden aus Grama Blend vorzulegen.
  Die Muster in der Größe A 4 verbleiben beim AG.

Für den konstruktiven Stahlbau:
7. Alle Baugruppen sind komplett mit
  Berechnung und M + W - Plänen
  (mindestens DIN A 3 und ohne Hilfsmittel
  lesbar) einschließlich Stücklisten zu
  übergeben.

8. Die Berechnung ist durch einen für den
  konstruktiven Stahlbau zugelassenen
  Prüfer zu prüfen. Übergabe der geprüften
  Fassung 10 Werktage vor Montagebeginn.

9. Erstellung eines aufzugsinternen Elektroprojektes
  mit allen Angaben für die Elektroplanung des
  Gebäudes, Schnittstellendefinition einschließlich
  Koordinierungsleistungen mit dem Gewerk
  Elektrotechnik

Die Unterlagen sind durch den AN
komplett einzureichen. Erst nach kompletter
Vorlage der Unterlagen erfolgt eine Prüfung durch
den AG oder seinen Beauftragten.
Wird dies durch den AN nicht eingehalten
und wird aufgrund von Terminen des Bauablaufes
eine einzelne Prüfung der Unterlagen durch den
AG oder seinen Beauftragten notwendig,
trägt der AN die dafür anfallenden Kosten.

Der Prüfvermerk des AG oder des
Beauftragten des AG entbindet den AN nicht von
der Gewähr der Richtigkeit seiner Angaben.

Dokumentation
Ausführung der Unterlagen komplett in deutscher
Sprache
Übergabe nachfolgender Unterlagen durch den
AN an den AG zur Abnahme 3 - fach
jeweils in einem Ordner geheftet,
untergliedert mit Trennblättern mit verstärktem
Lochrand und Inhaltsverzeichnis (davon jeweils ein
Exemplar mindestens 4 Wochen vor der
Sachverständigenabnahme an das
bauüberwachende Ing. Büro)
Unterlagen im Format größer DIN A4 sind grundsätzlich
mit selbstklebenden Verstärkungslochbändern zu
versehen
Zusätzlich ist die gesamte Dokumentation 3 - fach auf
Datenträger beschriftet und
in dwg-/ pdf - Format zu übergeben.
Bei den technischen Unterlagen sind die Planköpfe des
Auftraggebers zu verwenden.

Dies sind u. a. für das Gewerk Aufzug im Einzelnen:
Alle Unterlagen die der Aufzugsverwender/ Arbeitgeber
für einen ordnungsgemäßen, vorschriftskonformen,
sicheren und wirtschaftlichen Betrieb benötigt.

Unternehmererklärung inkl. ggf.
Nachunternehmererklärung sowie
Fachbauleitererklärung

Qualitätskontrolle nach Merkblatt

Komplettes Aufzugsbuch und technische Dokumentation
gemäß DIN EN ISO 8100-1/2 sowie alle Unterlagen
als Revisionsunterlagen

Betriebsanleitung gemäß Aufzugsrichtlinie 2014/ 33/ EU
sowie DIN EN ISO 8100-1/ 2

Antragsunterlagen zur Einzelprüfung gemäß
ÜAnlG und Aufzugsrichtlinie 2014/ 33/ EU

Beschreibung der Aufzugsanlage gemäß
DIN EN ISO 8100-1/ 2 gegengezeichnet vom
späteren Betreiber und vom
Abnahmesachverständigen

Bescheinigungen der benannten Stelle,
des Sachverständigen, über die Vorprüfung der
Unterlagen und die Abnahmeprüfung/ das
Inverkehrbringen

Protokolle der Einweisung der befähigten/ beauftragten
Personen (ehemals Aufzugswärter des
späteren Betreibers)

Protokolle der Einweisung des
Betriebspersonals

Technische Unterlagen gemäß
DIN EN ISO 8100-1/ 2

Nachweis über alle Prüfungen
gemäß DIN EN ISO 8100-1/ 2

mangelfreies Abnahmeprotokoll für die gemäß BetrSichV
§ 15 und ÜAnlG erforderlichen
Prüfungen vor Inbetriebnahme durch den ZÜS

Baumusterprüfbescheinigungen gemäß
DIN EN ISO 8100-1/ 2
Prüfbescheinigungen für alle
Sicherheitsbaugruppen

Erklärungen gemäß TRBS 1201 T 4

Messprotokoll nach VDE 0100 Teil 610

Wartungs- und Instandhaltungsanleitungen nach
DIN EN 13015 für den Gesamtaufzug

Wartungs- und Instandhaltungsanleitungen nach
DIN EN 13015 für einzelne Baugruppen

Konformitätserklärung des
Herstellers gemäß Aufzugsrichtlinie 2014/ 33/ EU

Konformitätsbescheinigung durch die zugelassene
benannte Stelle gemäß Aufzugsrichtlinie 2014/ 33/ EU

Berechnungen der Aufzugsbaugruppen
gemäß DIN EN ISO 8100-1/ 2
zum Beispiel für Führungsschienen,
Treibfähigkeit, Tragseile, Aufsetzpuffer
und so weiter

Atteste für das eingesetzte Material für
die Hauptbaugruppen

Montage- und Werkstattpläne gemäß DIN 18385
als Revisionspläne und als
pdf-, dwg - Datei für den Aufzug
und den konstruktiven Stahlbau
mit dem Planstempel des AG versehen

Geprüfte Berechnungen für den
konstruktiven Stahlbau

Ersatzteil- und Verschleißteillisten

Technische Beschreibung der Hauptbaugruppen
sowie Aufzugsmaterialien

Stromlaufpläne

Gefahrenanalyse bei Abweichung von der
DIN EN ISO 8100-1/ 2

Messprotokoll zur Einhaltung der
Forderungen DIN 8989 und der erweiterten Vorgaben
gemäß dem Lv sowie DIN 4109

Protokoll zur Einhaltung des EMV - Gesetzes
sowie der DIN EN 12015 und
DIN EN 12016

Protokoll zur Einhaltung des
bautechnischen Brandschutzes gemäß
DIN 4102, DIN EN 81-58 E120

Abnahmeprotokoll der Brandfallsteuerung gemäß
VDI 6017 als Erstabnahme unter Beachtung des
Musters für die wiederholenden Prüfungen

Durchführung der Gefährdungsbeurteilung
gemäß § 3 BetrSichV einschließlich Protokoll sowie
Ergänzung der Cybersicherheit gemäß TRBS 1115-1
(Erklärung Errichter)

Erstellung und Übergabe eines Notfallplanes gemäß
BetrSichV

Beschilderung
Schilder "Aufzug außer Betrieb"
je Zugangshaltestelle einmal sowie einmal
Reserve selbsthaftend und firmenneutral

Beschilderung der Steuerung

Anleitung zur Personenbefreiung
für die befähigten/ beauftragen Personen, für
jedermann verständlich an der
Steuerung

Notfallplan

Gravur auf den Edelstahlabdeckplatten der Bedien- und
Anzeigeelemente in den Haltestellen
"Aufzug im Brandfall nicht benutzen einschließlich
Piktogramm"
Parallel dazu ist je Haltestelle das Piktogramm auf der
Edelstahlplatte gemäß DIN EN 81-73 zu liefern
und zu montieren

Schilder "Aufzug im Brandfall nicht benutzen"
einschließlich Piktogramm

Anleitung zur Bedienung der Gegensprechstellen
für jedermann verständlich an den
Gegensprechstellen

alle Schilder gemäß DIN EN ISO 8100-1/ 2,
DIN EN 81-28, -58, -70 und -73

Für die Prüfplakette des ZÜS gemäß § 16 BetrSichV,
wiederkehrende Prüfung ist ein mit Plexiglas
 geschütztes Aufbewahrungsfeld im
Vertikaltableau im Fahrkorb auszuführen, welches eine
sichere Aufbewahrung und ein problemloses Wechseln
der Plakette ermöglicht

Zubehör
Zur Instandhaltung erforderliches systembedingtes
Zubehör

je Schlüsselschalter 5 Schlüssel

LED - Handleuchte mind. 18 Watt mit 5 m Kabel

Notentriegelungsschlüssel 5 Stück

Zubehör gemäß DIN EN ISO 8100-1/ 2

LED - Leuchtmittel in den Schaltschrank integriert
zur Absicherung der Vorraumbeleuchtung
von 200 Lux gemäß DIN EN ISO 8100-1/ 2

Leuchtmittel jeweils beidseitig in die
Mauerumfassungszargen/
Flächenportale in den Haltestellen
zur Absicherung der Vorraumbeleuchtung
gemäß DIN EN ISO 8100-1/ 2 liefern und montieren

Einweisung der befähigten/ beauftragten Personen
Einweisung und Schulung im Anschluss an das
Inverkehrbringen von 5 Personen in die Funktionen
gemäß BetrSichV als befähigte
beauftragte Personen auf Kosten des AN an
2 verschiedenen Terminen in die Personenbefreiung
(ehemals Aufzugswärter)

Einweisung und Schulung von 5 Personen
an 2 verschiedenen Terminen in die
Funktionen der Aufzugsanlage als Nutzer/ Verwender

Schließsystem
Durch den AN - Aufzug wird ein Schließsystem verwendet.
Der Austausch des Schließsystems in das hauseigene
Kartenleser-/ Transpondersystem SALTO ist durch den
AN - Aufzug zu realisieren, die anfallenden Kosten sind
in die Einheitspreise einzukalkulieren und im
Angebotspreis
abgegolten.

*Hinweis*
Korrosionsschutz
Korrosionsschutz im Schacht für sämtliche Stahlteile,
die zur Leistung des AN gehören mit Ausnahme der
funktionsbedingt blanken Flächen und Flächen
aus Edelstahl, Beschädigungen des
Korrosionsschutzes sind nach der Montage auszubessern.

Anstrich 180 µm davon 2 x Grund- und 1 x Deckanstrich,
RAL - Farbsystem in Standardausführung des AN - Aufzug

### Bereich 1 Aufzugsanlage

#### Titel 1.1 Demontage Alt - Aufzugsanlage

**1.1.1 Demontage, fachgerechte u. umweltfreundl. Entsorgung Aufzug**
*** Leitbeschreibung
Demontage, fachgerechte und umweltfreundliche
Entsorgung Altaufzugsanlage
Menge: 1,000 Psch
*Unterbeschreibung 1 Demontage, fachgerechte u. umweltfreundl. Entsorgung Aufzug*
Der vorhandene hydraulische Aufzug als
Personen-/ Lastenaufzug ist in den aufzugstechnischen
Betriebsräumen (Schacht und Triebwerksraum)
zu demontieren und fachgerecht sowie umweltfreundlich
zu entsorgen.

Der Antrieb, die Zuleitungen sowie alle
peripheren Baugruppen des Antriebes,
die Steuerung, der Fahrkorb, die
Fahrkorb- und Schachttüren, die Führungsschienen
sowie alle übrigen Baugruppen/ Befestigungsteile/
Installationen, welche nicht weiterverwendet werden,
sind fachgerecht und umweltfreundlich zu zerlegen und
zu entsorgen.

Technische Daten der Alt - Aufzugsanlage
Tragfähigkeit - 630 kg
Haltestellen - 5
Fahrkorbabschlüsse - 1
Schachttüren - 5
Baujahr - 1994
Hersteller - Otis
Fabr. Nr. 47NH5505

Bei der Demontage sind die Vorortverhältnisse vom
zu beachten.
Bei der Entsorgung des Altöls und Schmiermittels
ist die AwSV zu beachten und einzuhalten.

Eine Demontagetechnologie ist zu erstellen und vor
Beginn der Demontagearbeiten mit dem AG abzustimmen.

Die 5 Schachtzugänge sind vor der Demontage fachgerecht
einzuhausen und mittels Bautür abschließbar
abzusperren,
siehe hierzu LV - Pos. Absperrung

Der Schacht und der Triebwerksraum sind besenrein zu
übergeben.

Der Durchbruch/ die Rohbauöffnung zwischen Schacht und
Triebwerksraum sind gemäß den Vorschriften der
SächsBO und DIN 4102 fachgerecht zu verschließen.

#### Titel 1.2 Lieferung und Montage Aufzugsanlage

**1.2.1 Personen-/ Lastenaufzug**
*** Leitbeschreibung
Lieferung, Montage, Inverkehrbringen
und nutzungsfähige Übergabe einer behindertengerechten
Aufzugsanlage gemäß DIN EN ISO 8100-1/ 2,
DIN EN 81-28, -58, -70 und -73,
Aufzugsrichtlinie 2014/ 33/ EU sowie ÜAnlG als
Personen-
und Lastenaufzug wie nachfolgende beschrieben.

Nachfolgende Positionen sind Unterbeschreibungen:
Menge: 1,000 St
*Unterbeschreibung 1 Personen-/Lastenaufzug*
Personen-/Lastenaufzug
in behindertengerechter Ausführung
ausgelegt für mind. 30.000 Fahrten/Monat, Verfügbarkeit
pro Monat 99,5 %,
Nennlast in kg 630 kg
Nenngeschwindigkeit 1,00 m/s,
Förderhöhe in m ca. 13,50
5 Haltestellen, mit 5 Türen, Anordnung der Türen auf
gleichen Schachtzugängen,
kürzester Haltestellenabstand ca. 2,5 m
frequenzgeregeltes Treibscheibentriebwerk im
Schachtkopf,
Anzahl der Aufzüge 1.
*Unterbeschreibung 2 Schacht für Einzelaufzug*
Schacht für Einzelaufzug

Schacht für Einzelaufzug
Schacht ist vorhanden und weiterzuverwenden
Schachtabmessungen gemäß Zeichnung,
Zeichnungs-Nr. xxx60011-001 vom 20.04.2026
Breite ca. 1,70 m/ Tiefe ca. 1,70 m
Schachtkopfhöhe ca. 3,20 m
Schachtgrubentiefe ca. 1,18 m
*Unterbeschreibung 3 Schachtausrüstung*
Schachtausrüstung
Abstiegsvorrichtung in die Schachtgrube, Anpassung
an die Vorortgegebenheiten
wegnehmbare Ölauffangbehälter unter den
Führungsschienen angeordnet
*Unterbeschreibung 4 Schachtbeleuchtung*
Schachtbeleuchtung

in Standardausführung des AN - Aufzug als
LED - Leuchtbänder, zusätzlich schaltbar vom
Zugang zur Schachtgrube, Fahrkorbdach und von der
Steuerung in der untersten Haltestelle Geschoss -1 im
alten Triebwerksraum
Einbau senkrecht im Schacht damit mindestens
200 Lux an den Türverschlüssen sowie in der
Schachtgrube und im Schachtkopf vorliegen
Notruftaster und Sprechstelle sowie
Schutzkontaktsteckdose und Schalter für Beleuchtung
in der Schachtgrube in einem Grubenelement
angeordnet
*Unterbeschreibung 5 Führungsschienen*
Führungsschienen

Führungsschiene einschl. Befestigungsteile, für
Fahrkorb und Gegengewicht,
Schienenstöße so ausführen, dass im
Fahrkorb das Überfahren nicht bemerkt werden kann,
befestigen an den vorhandenen Einbauteilen, bei
nicht Weiterverwendung an durch den AN - Aufzug
neu zu liefernden und zu montierenden Befestigungen,
Abstände entsprechend den
Vorortgegebenheiten, gegebenenfalls
notwendige AN - seitige Befestigungen mit zugelassenen
dynamisch beanspruchbaren Hinterschnittankern/
Dübeln sind durch den AN - Aufzug zu liefern und
zu montieren
Schienenbefestigungskonstruktion so ausbilden, dass
Knickspannungen abgebaut werden, die in den
Schienen durch Veränderungen am Schacht
entstehen, Schienen ein Jahr nach Inbetriebnahme
nachrichten
*Unterbeschreibung 6 Aufsetzpuffer*
Aufsetzpuffer

Aufsetzpuffer mit Stützen aus höhenverstellbarer
Stahlkonstruktion auf den Boden der Schachtgrube
führen, sicher und fachgerecht befestigen
Ausführung bauteilgeprüft als
Kunststoffpuffer in Standardausführung des AN - Aufzug
*Unterbeschreibung 7 Digitales lineares Schachtkopiersystem*
Digitales, lineares Schachtkopiersystem

Realisierung in Standardausführung des AN - Aufzug
Absicherung der exakten Erfassung von
Wegen, Geschwindigkeiten und
Beschleunigungen
System besteht aus einer im Schacht
installierten mechanischen Komponente
(Stahlband, Zahnriemen o. ä.) und einer
Geberkomponente, diese ist elektrisch
mit der Steuerung verbunden
Keine zusätzlichen Korrektureinrichtungen
im Schacht vorsehen.
Es ist selbstlernend und positioniert den
Fahrkorb millimetergenau.
Sofortige Bekanntgabe des Kabinenstandes
nach Netzausfällen oder sonstigen
Störungen ohne notwendige Lernfahrt
zur nächsten Haltestelle
Technisch gleichwertige Positionierungssysteme
wie Systeme mit Laufzeitdifferenzmessung
über Ultraschallwellen sind ebenfalls zugelassen.
*Unterbeschreibung 8 Schachttür*
Schachttür

Schachttür gemäß DIN EN ISO 8100-1/ 2 und
DIN EN 81-58 mindestens E90 mit bauaufsichtlicher
Zulassung für feuerbeständige Schächte gemäß
Sächsischer Bauordnung, eine
Brandübertragung ist auszuschließen

als 5 Stück zweiblättrige, horizontalbewegte
einseitig links öffnende Teleskopschiebetüren,
doppelwandige Ausführung,
lichte Breite 0,9 m, lichte Höhe 2,0 m,

mit Türblättern aus einem Grundkörper mit
doppelschalige Bauweise mit Stahlblech
mindestens 1,0 mm, belegt mit Stahlblech
lackiert RAL-Ton seidenmatt analog der vorhandenen
Schachttüren

Türverschluss bauteilgeprüft, Ausführung mit
Hakenriegel,
Türen selbständig schließend, wenn sich
der Fahrkorb außerhalb ihrer Entriegelungszone
befindet, Mitnehmer der Fahrkorbtür bewegt die
Schachttür

untere Türführung justierbar mit Auflagen, die ohne
Aushängen der Türblätter ausgewechselt werden können,

Spalten zwischen Türzarge mit Schwelle und
Schachtwänden mit Rohboden so schließen, dass
der Estrich ohne besondere Maßnahmen bis an die
Schachttürschwelle herangezogen und der Anschluss
sowie das Vergießen der Mauerumfassungszargen
von außen ausgeführt werden können
*Unterbeschreibung 9 Schachttürschwellen/ Antrittsprofile*
Schachttürschwellen/ Antrittsprofile

in Edelstahlausführung ausgelegt für 40 % der Nennlast
liefern und montieren

Lieferung und Montage von zusätzlichen Antrittsprofilen
zum Schließen der Abstände zwischen
Schachttürschwelle und
Vorraumfußboden, in den Abmessungen B - mindestens
1,7 m, T - mindestens 0,4 m nach Aufmaß des AN -
Aufzug, Ausführung Edelstahlprofil analog der
Schachttürschwelle
*Unterbeschreibung 10 Kämpfer und Seitenteile*
Kämper und Seitenteile

Kämpfer und Seitenteile neben den Türen in
Schachtbreite zum Schließen der Vorderwand des
Schachtes, Lieferung der Schachttüren auf
durchgehend ausgesteiften erweiterten Blechkonsolen
zur Überbrückung der Abstände zwischen vorhandener
Schachtwand und Schachttürschwelle Belastung 40 % der
Nennlast als Radlast der Aufzugsanlage,
welche mittels Spezialbefestigungen, Hinterschnitt-
oder Klebedübel (Lieferung und Montage
AN - Aufzug) an der Schachtwand
am Flächenportal befestigt werden,

Ausbildung der Türkämpfer mindestens als Eckprofil
umlaufend, mit bauaufsichtlicher Zulassung für
feuerbeständige Schächte gemäß Sächsischer
Bauordnung

Maße der Rohbauöffnung mindestens
5 Stück - B/H ca. 1,7m m/ 2,3 m

Kämpfer und Seitenteile aus Stahlblech,
mindestens 1,0 mm,
belegt mit Stahlblech RAL-Ton seidenmatt analog
der vorhandenen Schachttüren

Die kompletten Kämpfer und Seitenteile sind mit
nichtbrennbaren Materialien zu hinterlegen.
*Unterbeschreibung 11 Schachttüreneinbau*
Schachttüreinbau

Einbau der Schachttüren bestehend aus Türzarge
mit Kopfteil (Kämpfer), den Seitenteilen (Pfosten)
und dem Fußteil (Schwelle).

Einbau der Schachttüren innerhalb der
Öffnung der Portaltüren
in der Schachtvorderwand,
Ausführung Stahlblech belegt mit Stahlblech RAL-Ton
seidenmatt analog der vorhandenen Schachttüren
Ausführung nach Aufmaß, zu liefern und zu montieren

Fugen mit nicht brennbaren Materialien
schließen, Liefer- und Montageumfang des AN - Aufzug,

unzulässige Abstände (größer gemäß DIN EN
ISO 8100-1/ 2) auf den Zugangsseiten des Fahrkorbes
sichern und durch flächige Verkleidungen realisieren,

Anzahl der Schachttüren 5
*Unterbeschreibung 12 Mauerumfassungszargen/ Flächenportale*
Mauerumfassungszargen/ Flächenportale

Flächenportale (5 Stück) und zusätzlich
Mauerumfassungszargen (5 Stück)
- schließen der gesamten vorhandenen Rohbauöffnungen
  und Aufmaß an die vorhandenen Schmuckzargen
  in jeder Etage (Abmessungen der
  Rohbaudurchbruche)
  6 Haltestellen - B/ H - 1,7 m/ 2,3 m

- Hinterlegung des Portals mit geeigneten
  Materialien (Einhaltung der
  Gesamtwiderstandsklasse des Fahrschachtes nach
  DIN 4102 und Vorgaben der SächsBO

- Ausführung in Verbindung mit dem
  Schachttüreinbau unter Beachtung der DIN EN
  ISO 8100-1/ 2, DIN EN 81-58 mit mindestens E 120

- die Rückwand des Flächenportals ist in
  Erweiterung der DIN EN 81-58 E120 sowie gemäß
  DIN 4102, SächsBO zu verkleiden

-  nach der Realisierung ist durch den
  AN ein einheitliches Erscheinungsbild zu
  gewährleisten (gleiches Anstrichsystem)

- Ausführung in Stahlblech mindestens 1,5 mm,
  belegt mit Stahlblech lackiert seidenmatt analog der
  vorhandenen Schachttüren

- in jeder Haltestelle sind Mauerumfassungszargen
  zu liefern und zu montieren, Ausführung
  Stahlblech belegt Stahlblech lackiert RAL-Ton
  seidenmatt analog der vorhandenen Schachttüren
  in die Mauerumfassungszargen
  sind beidseitig LED - Leuchtmittel zur Absicherung
  der Vorraumbeleuchtung
  gemäß DIN EN ISO 8100-1/ 2 zu liefern und zu
montieren
*Unterbeschreibung 13 Fahrkorb 1,1 m x 1,4 m x 2,2 m*
Fahrkorb 1,1 m x 1,4 m x 2,2 m

Fahrkorb, geeignet für feuerbeständige Schächte
gemäß Sächsischer Bauordnung,
Ausführung DIN EN ISO 8100-1/ 2 und
DIN EN 81-70

Breite 1,1 m Tiefe mindestens 1,4 m, Höhe 2,2 m
Ausführung der Maße im Lichten

schwingungsentkoppelt in den Tragrahmen einsetzen,
Die vorhandenen Schachtabmessungen sind zu
beachten, die Fahrkorbtiefe und die Nennlast sind
entsprechend anzupassen

Fahrkorbboden ausgelegt für eine Radlast von 40 %
der Nennlast des Aufzuges
*Unterbeschreibung 14 Fahrkorbboden*
Fahrkorbboden

Lieferung und Montage Grama Blend gemäß
Mustervorlage des AN-Aufzugs

Abschluss des Bodens mit dreiseitigen Sockelleisten
an den Wänden, aus nichtrostendem Stahl, Werkstoff (W)
1.4301, Design Korn geschliffen
Höhe 100 mm, Tiefe zwischen 10 mm
und 15 mm, Befestigungen im nicht
sichtbaren Bereich
*Unterbeschreibung 15 Fahrkorbwände*
Fahrkorbwände

aus nichtrostendem Stahl, belegt mit Edelstahl W 1.4301
Design Karo/ Raute an den Seitenwänden und den
Einzügen
*Unterbeschreibung 16 Fahrkorbtür*
Fahrkorbtür

Fahrkorbtürblätter in doppelwandiger Ausführung
aus tauchgrundiertem Stahlblechkörper belegt
mit mind. 1,0 mm Stahlblech, belegt mit
Edelstahl, W 1.4301 Design Karo/ Raute

Fahrkorbtürportal mit Bekleidung aus
Stahlblech, mindestens 1,0 mm,
belegt mit Edelstahl, W 1.4301 Design Karo/ Raute

Die Fahrkorbtür muss mindestens die gleiche lichte
Öffnung haben wie die Schachttüren (Abmessungen
Breite 0,9 m, Höhe 2,0 m). Schaltleisten dürfen bei
geöffneten Türen nicht in den freien Durchgang
hineinragen.

Ausführung der Türen als zweiblättrige,
horizontalbewegte, kraftbetätigte, automatisch
einseitig rechts/ links öffnende Fahrkorbschiebetüren,

mechanische Ausführung gemäß den Schachttüren
in gedämpfter Ausführung

Die Ausführung der Fahrkorbschwelle in Edelstahl
des AN - Aufzug

Bei parkendem Aufzug sind die Türen
geschlossen und das Türtriebwerk ist spannungsfrei
geschaltet

Frequenzgeregelter Türantrieb

Fahrkorbtür 1 Stück
*Unterbeschreibung 17 Fahrkorbdecke*
Fahrkorbdecke

Fahrkorbdecke, als abgehangene Decke
in satiniertem VSG - Glas mit 30 mm Edelstahlrahmen,
Rahmendesign Edelstahl W 1.4301 Design Korn
geschliffen,
die Decke ist gegen Anheben mit
speziellen Sicherungsschutz zu sichern
*Unterbeschreibung 18 Fahrkorbbeleuchtung*
Fahrkorbbeleuchtung

einschl. Leuchtmittel, als LED -
Flächenenergiesparleuchten

schaltbar über Rufeingabe, bei
Benutzung der Aufzugsanlage muss der
Fahrkorb beleuchtet sein

Beleuchtung vom Fahrkorb aus wechselbar

die Farbe des Lichtes ist in hellen Farbtemperaturen
4000 Kelvin Grundtönen zu halten, die Intensität ist
dimmbar zur gestalten

hinter der abgehangenen Fahrkorbdecke angeordnet,
nicht blendend

Beleuchtungsabdeckung nicht brennbar,
Leuchtmittel vom Innern des Fahrkorbes auswechselbar,

mindestens 100 Lux 1 m über dem Fußboden gemessen
*Unterbeschreibung 19 Fahrkorbnotbeleuchtung*
Fahrkorbbeleuchtung

mit Hilfsstromquelle für 1 h ausgelegt

Realisierung in Standardausführung des AN - Aufzug
*Unterbeschreibung 20 Handlauf rund*
Handlauf rund

1 Stück vor einer Fahrkorbseitenwand angeordnet

Durchmesser 40 mm, aus Edelstahl
W 1.4301 Design Korn geschliffen

das Hineinragen der Handlaufenden
in den lichten Durchgang der Fahrkorb- und
Schachttüren ist zu verhindern
*Unterbeschreibung 21 Be- und Entlüftung*
Be- und Entlüftung

Ausführung über verdeckt angeordnete Schlitze im
Stossleistenbereich und Deckendurchbrüche
*Unterbeschreibung 22 Zusatzausstattung für Fahrkorb*
Zusatzausstattung für Fahrkorb

- 1 Stück elektro-mechanischer Walzenlüfter,
  nicht von außen sichtbar, geräuscharm,
  in die Decke integriert,
  unabhängig von der Aufzugssteuerung in
  steuerbarer Ausführung mit Zeitschaltung

- für die Fahrkorbtür 1 Stück Zugangsüberwachung durch
  Lichtgitter (Schließkantenüberwachung) mindestens
  1,80 m hoch in 2 - D - Ausführung mit rot - grün -
  Signalisation

- Schutzmatten in 3 - seitiger Ausführung
  (herausnehmbar) mit verdeckt angeordneten
  Befestigungen sowie Aussparung
  mit Spezialfolie geschützt für das
  Vertikalbedienelement

- 1 Stück VSG-Glas-Spiegel auf Trägermaterial
   - Anordnung ab 100 mm über dem
  Handlauf rückwandbreit und rückwandhoch, zur
  Absicherung der Einhaltung der
  DIN EN 81-70 liefern und montieren

- Lieferung und Montage von Signalisationspfeilen für
  Auf/ Ab (grün/ rot) im Fahrkorbtüreinzug zur
  Einhaltung der DIN EN 81-70
*Unterbeschreibung 23 Türtriebwerk für Fahrkorbtüren*
Türtriebwerk für Fahrkorbtür

1 Stück Türtriebwerk einschließlich
Befestigungskonstruktion gegen den Rahmen
schwingungsgedämpft in Standardausführung des
AN - Aufzug

Bei parkendem Aufzug sind die Türen geschlossen und das
Türtriebwerk ist spannungsfrei geschaltet
*Unterbeschreibung 24 Öffnen und Schließen der Türen*
Öffnen und Schließen der Türen

Die Schließ- und Offenhaltezeiten müssen einstellbar
sein.

Bei Ansprechen der Schließkantenüberwachung muss die
Tür unmittelbar wieder auflaufen.
*Unterbeschreibung 25 Fangvorrichtung/ Geschwindigkeitsbegrenzer*
Fangvorrichtung/ Geschwindigkeitsbegrenzer

Bauteilgeprüfte Fangvorrichtung mit bauteilgeprüften
Geschwindigkeitsbegrenzer für den Fahrkorb mit
Fernauslösung,

Als Fangvorrichtung, so ausbilden, dass sie sich
ohne besondere Hilfsmittel lösen lassen muss.

Ausführung gemäß DIN EN ISO 8100-1/ 2 in
Standardausführung des AN - Aufzug sowie
baumustergeprüft

Geschwindigkeitsbegrenzerspanngewicht in der
Schachtgrube in erhöhter Schutzart mindestens
sowie besonders korrosionsgeschützt
*Unterbeschreibung 26 Gegengewicht*
Gegengewicht

Gewichtsveränderungen des Gegengewichts, die bei
der ersten Hauptprüfung festgestellt werden, müssen
vom AN ohne besondere Vergütung ausgeglichen
werden,

Gegengewicht in einem Rahmen gefasst,
Gegengewichtseinlagen korrosionsgeschützt
(siehe Lv Position Korrosionsschutz)
sowie gesichert angeordnet

Wegnehmbare Distanzstücke am Gegengewicht oder
Aufsetzpuffer für den Ausgleich von
Längenänderungen der Tragmittel.

Es sind beständige Materialien zu verwenden.
*Unterbeschreibung 27 Führungen*
Führungen

des Fahrkorbes und des Gegengewichtes als
weitestgehend verschleißfreie
Gleitführungen zu liefern und zu montieren
*Unterbeschreibung 28 Tragmittel*
Tragmittel

als Tragseile

zulässige Abweichungen vom Nenndurchmesser
0 bis + 3 %

Tragseile mit mindestens an einem Ende mit
Keilendklemmen oder Seilschlössern befestigen,

Seilspannungsausgleich mit Stahlfedern,

Aufhängung des Hängekabels so anordnen, dass
auf den Fahrkorb keine wesentlichen einseitigen
Belastungen wirken.

Seilendbefestigungen mit Seilklemmen sind unzulässig.
*Unterbeschreibung 29 Zusätzliche Ausrüstungen Aufzüge*
Zusätzliche Ausrüstungen Aufzüge

systemabhängiges loses Gerät, wie zum
Beispiel das bewegliche Teil der
Inspektionssteuerung,

Aufhängbare Aufbewahrungstasche aus Stahlblech
für die Schaltunterlagen in der Steuerung
anordnen,

Stahlkonstruktion im Schachtkopf zur Aufnahme
von Triebwerk und Seilbefestigungen einschließlich
zugehöriger Schwingungsisolatoren (EL3)
und Lastverteilungsträger
(siehe Lv - Position konstruktiver Stahlbau Aufzug)
*Unterbeschreibung 30 Triebwerk als Treibscheibentriebwerk*
Triebwerk als Treibscheibentriebwerk

Ausführung und Einbau gemäß den Vorschriften der
DIN EN ISO 8100-1/ 2

für 180 Fahrten/Stunde ausgelegt,
Bremsgeräusche reduziert damit die
Schallpegelvorgaben des Leistungsverzeichnisses
eingehalten
werden

Inspektionsfahrt mit 2 Fahrgeschwindigkeiten
über die gesamte Fahrhöhe,

Anhaltegenauigkeit
gemäß DIN EN ISO 8100-1/ 2, DIN EN 81-70

Nachstellgenauigkeit gemäß
DIN EN ISO 8100-1/ 2, DIN EN 81-70

Geschwindigkeitstoleranz bei Halblast und
Nennspannung +/ - 5 %,

bei Bemessungsbetriebsspannung in allen Lastzuständen
+/- 5 %,

Geschwindigkeit, Beschleunigung und
Verzögerung unabhängig voneinander einstellbar,

vorgegebene Betriebsgeschwindigkeiten dürfen bei
allen Lastzuständen um höchstens 10 %
unterschritten werden

Triebwerksmotor mit Frequenzregelung,
gleicher Hersteller,
Laufzeitüberwachung jedoch nicht als alleinige
Motorschutzüberwachung vorsehen,

Spannungsveränderungen von + 6% bis - 10 % und
Raumtemperaturen zwischen +5° C und +40°C
dürfen keinen Einfluss auf die Regelung haben,

Ausführung der Entstörfilter gemäß EN 55011
Klasse "B",
*Unterbeschreibung 31 Treibscheibenantrieb*
Treibscheibenantrieb

Ausführung getriebelos,

frequenzgeregelter Treibscheibenantrieb,

Motorwelle mit aufgesetzter Treibscheibe,

Art der Regelung in den M + W - Plänen mit
Geschwindigkeitskurven beschreiben,

Wechselstrom-Motor, frequenzgeregelt,

4-Quadranten-Betrieb,

Treibscheibentriebwerk, die Betriebsbremse muss ohne
Abnahme von Triebwerksteilen zugänglich sein,

bei Energieausfall muss der Fahrkorb von
Hand bewegt werden können,

3-Phasen-Wechselstrom-Motor mit
Temperaturfühlern als Kaltleiter in jeder
Phasenentwicklung,

Auslösung mit geringer Zeitverzögerung,
Fremdbelüftung über Temperaturfühler
im Antriebsmotor schalten,
unabhängig davon, ob der Aufzug hält oder fährt,

Regelung wegeabhängig, mit digitaler Erfassung
des Fahrbereiches
*Unterbeschreibung 32 Treibscheibe*
Treibscheibe

Ausführung als fliegende Anordnung,

max. Flächenpressung an der Treibscheibenrille
nach DIN EN ISO 8100-1/ 2 vorgegebenen Werte

Seilendrollen mit dauergeschmierten Wälzlagern, bei
formbeständigen Keilrillen ist eine schriftliche
Bestätigung bei der Abnahme vorzulegen, dass die Härte
der Flanken mind. 50 HRC beträgt
*Unterbeschreibung 33 Aufstellen des Triebwerkes*
Aufstellen des Triebwerkes

gemäß den Vorgaben der DIN EN ISO 8100-1/ 2
im Schachtkopf an aufzugsseitig zu liefernden und
zu montierenden konstruktiven Stahlbau (siehe
Lv - Position)

Lagerbock bzw. Rahmen und die Seilbefestigung der
direkten Aufhängung mit schwingungsgedämpften
Elementen (EL3), gemäß DIN 8989 gegen den
Schacht isolieren.
*Unterbeschreibung 34 Schaltschrank*
Schaltschrank

elektrische Betriebsmittel in Schutzart mindestens
IP 2 X

Nullung mit besonderem Schutzleiter ist vorzusehen,

vorsehen einer zusätzlichen
Fehlerstromschutzeinrichtung mit geringem
Nennfehlerstrom

Die Sicherheitsschalter bei Aufzügen gemäß
DIN EN ISO 8100-1/ 2 ausführen.

Anordnung der Schalter nach Sicherungen

Hauptschalter in Kunststoffgehäuse absperrbar im
Schaltschrank integriert

zusätzlich zum Fahrtenzähler in der
Steuerungstastatur ist ein
Fahrtenzähler mind. 7 - stellig von außen nach Öffnen
der Schaltschranktür ablesbar (uncodiert und von
Beginn der Funktion der Anlage in Betrieb zu
nehmen) anzuordnen

Anordnung eines Betriebsstundenzählers
von außen nach Öffnen der Schaltschranktür
ablesbar (uncodiert und von Beginn der
Funktion der Anlage in Betrieb zu nehmen)
anzuordnen

Sicherung der einzelnen Stromkreise durch
Sicherungsautomaten, keine FI - Schutzschalter,

vorsehen von Taster mit denen vom Schaltschrank
aus die einzelnen Stockwerke angesteuert werden
können,

Ausführung des Schaltschrankes geschlossen mit
Drehflügeln, Anpassung des Schaltschrankes entsprechend
der Situation im Triebwerksraum unten seitlich neben
dem Schacht, Schließung gemäß dem Schließsystem
des Hauses

Der Schaltschrank ist so zu optimieren,
dass neben der Steuerung eine entsprechende
Aufbewahrungsnische für Dokumentationen vorhanden ist
sowie der gesamte Schrank einschließlich der Be- und
Entlüftung

Frequenzregelung im vorhandenen Triebwerksraum
in einem separaten Schrank angeordnet
*Unterbeschreibung 35 Kommandosteuerung*
Kommandosteuerung

als Zweiknopfsammelsteuerung in
Mikrorechnerausführung

uncodiert und voll ferndiagnosefähig,
mit Aufzugswärtermodul, Ausführung als
BUS - Steuerung, mit Benutzeroberfläche am
Rechner (Bedien- und Anzeigeteil) dauerhaft am
Gerät angeordnet

Erfassung von Sammelstörmeldungen über potentialfreie
Kontakte abprüfbar,

vorsehen einer Betriebsdatenerfassung
(z. B. Fahrkorbstand, Notruf, Türöffnungen u. a.),

Quittierung der Abnahme der Steuerbefehle durch
Aufleuchten einer Lampe in den Befehlschaltern,

Anordnung der elektrischen Bündigkeitsanzeige
außen am Schaltschrank (Erkennbarkeit
ohne Öffnen des Schaltschrankes nach
Öffnung der Drehtür der Steuerung),

vorsehen eines unverschlüsselten Diagnose-
und Sollwerteingabegerätes mit Anzeige der
Einstellwerte

Steuerungsseitige Vorbereitung für den
späteren Anschluss an eine Zentrale der
Gebäudeleittechnik, 7 potentialfreie Kontakte,
Klemmkasten, Klemmen beschriftet
außerhalb des Schaltschrankes im Schacht neben
der Steuerung angeordnet, zu übertragende Signale
- Wartung/ Inspektion
- Aufzugsnotruf
- Aufzug außer Betrieb unter Beachtung des
  Notevakuierungssystems
- Sammelstörmeldung
- Betrieb
- Brandfall/ Notfall
- 1 Reserve
*Unterbeschreibung 36 Laufzeitüberwachung*
Laufzeitüberwachung

mit Sperre gegen selbständiges Wiederanlaufen
*Unterbeschreibung 37 Rückholsteuerung*
Rückholsteuerung

Schalter und Taster der Rückholsteuerung von außen
bedienbar, ermöglicht das Lösen des Fahrkorbes aus der
Fangvorrichtung ohne Springen
*Unterbeschreibung 38 Befreiungsfahrtsteuerung*
Befreiungsfahrtsteuerung

selbsttätige Auslösung, bei Netzausfall, Versorgung
durch mit zuliefernden und zu montierenden
wartungsfreien Batteriesatz, Anfahren
der Hauptbestimmungshaltestelle,
selbsttätige Abschaltung nach dem Öffnen der Türen,
nach Netzwiederkehr muss sich der Normalbetrieb
selbsttätig wieder einstellen, Befreiungsfahrtsteuerung
durch einen Schalter auslösbar

Der Batteriesatz, im Schachtkopf
angeordnet, ist als komplexes
wartungsfreies System für alle mittels
USV zu versorgenden Baugruppen auszulegen, z. B.
Befreiungsfahrt Hauptantrieb, Türantrieb, Notbefreiung,
Notrufsystem
*Unterbeschreibung 39 Vorrangsteuerung*
Vorrangsteuerung

mit der Möglichkeit den Aufzug aus dem normalen
Betriebsregime herauszunehmen,
der Aufzug fährt in die Anholhaltestelle, alle
Außenrufe werden automatisch abgeschaltet,
eine Funktion des Aufzuges erfolgt nur über die
Vorrangsteuerung im Fahrkorb in Verbindung
mit den Bedientastern im Fahrkorb
sowie in den Haltestellen
Schlüsselschalteranordnung siehe Lv - Position
Bedienelemente im Fahrkorb und in den Haltestellen
*Unterbeschreibung 40 Besetzteinrichtung*
Besetzeinrichtung

als Innenvorrangsteuerung, mit Wägung bei offener Tür,
bei mit 60 bis 100 % (einstellbar) belastetem
Fahrkorb werden Rufe nicht ausgeführt
*Unterbeschreibung 41 Steuerung für Parkhaltestelle*
Steuerung für Parkhaltestelle

in der Haltestelle - 0
*Unterbeschreibung 42 Brandfallsteuerung*
Brandfallsteuerung

(Ausführung gemäß VDI 6017)
auslösbar über eine Brandmeldeanlage im Brandfall
automatisch oder über eine manuelle
Rücksendeeinrichtung
(Taster hinter Glas in einem gelben Kasten)
muss der Aufzug mit geöffneten
Türen in der vorgesehenen Bestimmungshaltestelle
stehen bleiben und dem
Einsatzpersonal zur Verfügung stehen

Hauptbestimmungshaltestelle - 0
gemäß Festlegung Brandschutzkonzept

Anschluss, Aufschaltung und Funktionsabnahme
an die Brandmeldeanlage einschließlich Protokoll
VDI 6017 ist Leistungsumfang des AN

In den Anzeigen in den Haltestellen und im
Fahrkorb erscheint "Brandfall - Aufzug verlassen".

Die Haltestellen werden zusätzlich mit einem
Edelstahlpiktogramm und einem Schild
"Aufzug im Brandfall nicht benutzen"
graviert (DIN EN 81-73)
*Unterbeschreibung 43 Überlastsicherung*
Überlastsicherung

mit Wägung in der Haltestelle bei offener Tür, bei
Überlast werden die Türen geschlossen, Befehle und
Rufe werden nicht ausgeführt, Überlastanzeige
optisch und akustisch im Fahrkorb,
Überbrückungsschalter an der Steuerung
*Unterbeschreibung 44 Inspektionssteuerung*
Inspektionssteuerung

und Notbremsschalter auf dem Fahrkorbdach,
Ausführung mit flexiblem Anschluss und vom
Schachtzugang erreichbar
*Unterbeschreibung 45 Gegensprechstellen*
Gegensprechstellen

in Standardausführung des AN - Aufzug mit 3
Sprechstellen,
1 Sprechstelle auf dem Fahrkorbdach,
1 Sprechstelle in der Schachtgrube
1 Sprechstelle an der Steuerung im alten Triebwerksraum
*Unterbeschreibung 46 Notrufeinrichtung gemäß DIN EN ISO 8100-1/ 2 und DIN EN 81-28*
Notrufeinrichtung gemäß DIN EN ISO 8100-1/ 2
und DIN EN 81-28

Auslösung über die Bedienelemente im Fahrkorb
auf dem Vertikaltableau und parallel auf dem
Rohrtableau

als optische (Rufquittierung des
Bedienelementes) und akustische Anzeige,

Freisprechtelefon im Fahrkorb im
Vertikaltableau integriert und Verbindung der
Wähleinrichtung mit dem durch das Gewerk
Aufzug zu liefernden und zu montierenden IPG - Modul
(4G)

Anpassung des IPG - Moduls durch das Gewerk Aufzug

Freisprechtelefon mit 2 Sprechstellen und bis zu
5 Rufnummern freiprogrammierbar

Der AN - Aufzug liefert und montiert das komplette
System einschließlich Installation, Erstellung
Notfallplan, GBU gemäß BetrSichV +
Ergänzung Cybersicherheit gemäß TRBS 1115-1,
SIM - Karte, Anmeldung und Funktionsprüfung des
IPG - Moduls (4G)
*Unterbeschreibung 47 Reseteinrichtung*
Reseteinrichtung

mit einem extern am Schaltschrank angebrachten
Taster zum Rückstellen von Notrufsignalen nach
erfolgter Ursachenbeseitigung
*Unterbeschreibung 48 Außer - Betrieb - Anzeige*
Außer-Betrieb-Anzeige

an den Haltestellen mit Betätigung durch einen
Schalter und automatisch bei Störmeldung und
Abschaltung des Aufzuges
*Unterbeschreibung 49 Sprachcomputer*
Sprachcomputer
Lieferung und Montage eines Sprachcomputers gemäß
DIN EN 81-70 zur Sicherstellung der Ansagen gemäß
Lv sowie der entsprechenden Haltestellen,
Ausführung freiprogrammierbar

Zusätzliche Sonderansagen
Haltestelle - 1 - Tiefgarage
Haltestelle 0 - Filiale
Haltestelle 1 - Beratungsraum
*Unterbeschreibung 50 Elektrische Installation Schacht/ zum Schaltschrank im Triebwerksraum*
Elektrische Installation Schacht/ zum Schaltschrank
im Triebwerksraum

Elektrische Installation im Schacht/
zum Schaltschrank im Triebwerksraum, die Leistung der
Ausführung beginnt mit den Eingangsklemmen des
Hauptschalters und des Schalters für
Fahrkorbbeleuchtung und Notrufeinrichtung sowie für
Schachtbeleuchtung einschl. Auflegen der
Energiezufuhr,

Leitungen in Blechschutzrohren auf dem Rohboden
betretbar verlegen,

Leitungen in Plastekanälen an den Wänden
verlegen,

Elektrischer Fein- und Mittelschutz (Schutz gegen
Überspannungen)

Parallel zu den Kabelkanälen für den Aufzug sind
Kabelkanäle für die notwendigen Installationen des
Gewerk Elektrotechnik entsprechend den
Erfordernissen im Schacht zu liefern und zu montieren
*Unterbeschreibung 51 Elektrotechnische Ausführungshinweise*
Elektrotechnische Ausführungshinweise

- Herstellen des inneren Potentialausgleich
  der gesamten Anlage
- Bereitstellung der Anschlusspunkte für den
  Anschluss an den Gebäudepotentialausgleich
  und Vorbereitung des fachgerechten
  bauseitigen Anschlusses
- verbinden der Führungsschienen jeweils
  oben und unten für den Potentialausgleich
*Unterbeschreibung 52 Etagenbezeichnung*
Etagenbezeichnung

Die Etagen werden wie folgt bezeichnet:
Untergeschoss/ Tiefgarage -  -1
Erdgeschoss  0
1. Obergeschoss  1 - Beratungsraum
2. Obergeschoss  2
3. Obergeschoss  3

Endgültige Festlegung erfolgt nach
Auftragserteilung und Vorlage der
technischen Unterlagen gemäß LV
Pkt. Technische Unterlagen
*Unterbeschreibung 53 Bedienungs- und Anzeigetafeln im Fahrkorb*
Bedienungs- und Anzeigeelemente im Fahrkorb
Ausführung gemäß DIN EN 81-70
im Fahrkorb 2 Stück
Ausführung als 1 Stück Vertikaltableau und 1 Stück
als in den Handlauf integriertes Quertableau
(Rohrtableau)
- gemäß DIN EN 81-70
- Tableaus aus Edelstahl W 1.4301 Design
  Korn geschliffen
- Vertikaltableau flächenbündig in die Fahrkorbwand
  integriert
- Rufquittierung gemäß den Vorgaben
  der DIN EN 81-70
*Unterbeschreibung 54 Vertikaltableau/ Quertableau*
Vertikaltableau
- Tasterausführung in Standardausführung AN-Aufzug
  weitestgehend vandalenresistent
- viereckige Ausführung der Edelstahltaster,
  mit erhabenen Strukturaufdruck maximal 2 mm
  für alle anzufahrenden Haltestellen (5)
- Kommandoaster für jede Haltestelle
- Taster - Tür - Auf, Taster - Tür - Zu
- Taster Ventilator Ein/ Aus
- Hauptbestimmungshaltestelle 0 - Taster mit grüner
  Umrandung gemäß DIN EN 81-70
- zusätzlich zu den Tastern ist Beschriftung auf der
  Abdeckplatte unter den Tastern in Brailleschrift zu
  liefern und zu montieren

Schlüsselschalter
- Innenpriorität mit Abschaltung Außenrufe

Quertableau als in den Handlauf integriertes
Rohrtableau
- Ausführung der Bedienelemente in XL - Ausführung,
  analog dem Vertikaltableau außer Taster Ventilator
und
  Taster Tür-Zu
*Unterbeschreibung 55 Notruftaster*
Notruftaster
für Vertikaltableau und Quertableau
- Notruftaster bei Stromausfall leuchtend,
  Koppelung mit einem abfallverzögerndem
  Zeitrelais (Missbrauchserkennung)
- um den Notruftaster ist ein Schutzrahmen
  aus Edelstahl gegen unbeabsichtigten
  Missbrauch zu liefern und zu montieren
- Tasterkappenausführung gemäß den Vorgaben
  für die Taster im Vertikaltableau
- zusätzlich ist die Beschriftung des Tasters auf den
  Abdeckplatten mit Brailleschrift zu
  liefern und montieren
- Parallelaktivierung der Notrufaster auf dem
  Vertikal- und Quertableau
*Unterbeschreibung 56 Signalelemente im Fahrkorb*
Signalelemente im Fahrkorb

Anordnung mit den Bedienelementen auf
dem Vertikaltableau, Symbolgröße
in Standardausführung des AN Aufzug
als freiprogrammierbare Ausführung
mit VFD oder LED, separate Anordnung über dem
Vertikaltableau
- Fahrkorbstand mit Wechselzeichen
- Vorzugsfahrt
- Fahrtrichtungsanzeige
- Außer Betrieb
- Wartung
- Brandfall - Aufzug verlassen
- Überlast
*Unterbeschreibung 57 Bedienungs- und Anzeigetafeln an den Haltestellen*
Bedienungs- und Anzeigetafeln an den Haltestellen

- Ausführung gemäß DIN EN 81-70 (XL)
- alle sichtbaren Verschraubungen in
  Edelstahl Resitorx - Verschraubung
- Abdeckplatten aus Edelstahl, Werkstoff
  1.4301 Design Korn geschliffen mit Gravur auf der
  Abdeckplatte "Aufzug im Brandfall nicht benutzen"
  rot hinterlegt und Gravur Piktogramm gemäß
  DIN EN 81-73 zusätzlich mit Brailleschrift
- jeweils eins je Haltestelle (insgesamt 5)
- Ausführung als Knopfkasten in die
  Mauerumfassungszargen flächenbündig integriert
- Anordnung der Elemente mindestens 500 mm
  von der nächsten Gebäudekante entfernt
- Großflächentaster gemäß DIN EN 81-70
  (mind. 50 mm x 50 mm) weitestgehend
  vandalenresistent als flächenbündige
  Edelstahltaster mit erhabenem Strukturaufdruck
  (mindestens 2 mm) aus Edelstahl
- Kurzhubtaster für auf und ab - mit Pfeilsymbol
  -1 - auf, 0, 1, 2 auf und ab, 3 - ab
- Anordnung gemäß DIN EN 81-70
- zusätzlich ist die Beschriftung unter den Tastern die
  Beschriftung mit Brailleschrift auf den Abdeckplatten
  zu realisieren

Schlüsselschalter an den Haltestellen

- Brandfallschlüsselschalter (manuelle
  Rücksendeeinrichtung)
  in der Haltestelle 0 als Taster hinter Glas in einem
  gelben Kasten gemäß DIN EN 81-73
- Schlüsselschalter für das Abschalten der
  Fahrkorbbeleuchtung und der Außensteuerung an
  einer Haltestelle im 0
- Transpondersystem SALTO gemäß den Vorgaben
  des AG

Ausführung der Schließung siehe Lv Position
Schließsystem
Kennzeichnung der Schließung mit Ein/ Aus
*Unterbeschreibung 58 Signalelemente an den Haltestellen*
Signalelemente an den Haltestellen

5 Stück
in der Anordnung gemäß DIN EN 81-70,
Anordnung mit den Bedienelementen auf einer
Abdeckplatte
Symbolgröße in Standardausführung des AN - Aufzug in
freiprogrammierbarer Ausführung, Abdeckplatten in
Edelstahl W 1.4301 Design Korn geschliffen in die
Mauerumfassungszargen integriert
- Fahrkorbstand mit Wechselelementen
- Vorzugsfahrt
- Fahrtrichtungsanzeige
- Außer Betrieb
- Wartung
- Brandfall - Aufzug verlassen
*Unterbeschreibung 59 Sicherheitstechnische Prüfungen/ Abnahme*
Sicherheitstechnische Prüfungen

Beistellen und Transport der Prüfgewichte an die bzw.
auf der Verwendungsstelle für die sicherheitstechnische
Prüfungen
Übernahme der Gebühren für alle notwendigen
behördlichen vorgeschriebenen Prüfungen, Anlegen von
einem Aufzugsbuch für den Aufzug,
sämtliche Leistungen die zur Genehmigung der Anlage
und zur Erfüllung der behördlichen Auflagen
erforderlich sind, einschließlich
Abnahmesachverständiger
(benannte Stelle und ZÜS für die Prüfung vor
Inbetriebnahme gemäß BetrSichV sowie Abnahme),
Ausnahmegenehmigungen,
Veranlassung der Prüfungen durch den AN

Abnahme
Die Vereinbarung der Prüftermine erfolgt
einvernehmlich
zwischen dem AG und dem AN. Die Abnahme gemäß
VOB/ B und die Prüfung auf Auftragserfüllung durch den
AG oder seinen Beauftragten und der Abnahmetermin durch
die benannte Stelle erfolgen getrennt an zwei
verschiedenen
Terminen.

Zur Vereinbarung eines Abnahmetermins gelten folgende
Voraussetzungen:
1. Durch den AN ist geprüft, dass die Konformität gemäß
  DIN EN ISO 8100-1/ 2, Aufzugsrichtlinie 2014/33/ EU
und
  ÜAnlG hergestellt ist und die Aufzugsanlage
  nach Prüfung vor Inbetriebnahme gemäß BetrSichV
  keine Mängel aufweist.
  Der AN koordiniert alle für die Abnahme durch die
  benannte Stelle/ ZÜS erforderlichen Leistungen
  eigenständig.

2. Die Anlage ist durch die benannte Stelle gemäß
  Aufzugsrichtlinie, ÜAnlG und DIN EN ISO 8100-1/ 2,
  DIN EN 81-28, -58, -70 und -73 geprüft und durch
  die ZÜS gemäß BetrSichV abgenommen,
  es liegen keine Mängel vor.

3. Durch das Aufsichtspersonal des AN ist vorgeprüft,
  ob die Vertragserfüllung gegeben ist.
  Die Restleistungen der angrenzenden Gewerke wie
  z. B. Bau und Elt sind durch den AN - Aufzug
  koordiniert und durch die entsprechenden Firmen
  realisiert.
  Der AN hat das mängelfreie Werksabnahmeprotokoll
  mit Ankündigung der VOB/ B - Abnahme an das
  bauüberwachende Ing. Büro übergeben.

4. Die unter Hinweisschilder und Zubehör geforderten
  Leistungen und Teile sind erbracht und liegen zur
  Abnahme vor.

5. Die Zusammenstellung der Dokumentationsunterlagen
  ist durch den AG oder dessen Beauftragen vorgeprüft
  und liegen komplett mit allen
  Abnahme- und Einweisungsprotokollen vor

Der Abnahmetermin ist vom AN mindestens zwei Wochen
vor dem gewünschten Termin beim AG oder seinen
Beauftragten schriftlich zu beantragen und zu
vereinbaren.
Zum vereinbarten Abnahmetermin ist die Anlage in allen
Teilen zugänglich zu machen. Des Weiteren erfolgt die
komplette Reinigung der Aufzugsanlage, Schachtgrube
vor der Abnahme durch die benannte Stelle und Abnahme/
Übergabe an den AG.
Die in der Leistungsbeschreibung geforderten Funktionen
und Eigenschaften sind vorzuführen und nachzuweisen.

#### Titel 1.3 Konstruktiver Stahlbau Aufzugsanlage

**1.3.1 Konstruktiver Stahlbau Aufzug**
Konstruktiver Stahlbau Aufzug

Für die Seilbefestigung im Schachtkopf und die
Befestigungskonstruktion des Antriebes im Schachtkopf
und für die Aufhängung der
Schaltschränke in der obersten Haltestelle
sind Stahlprofile, U - bzw. Doppel - T - Profile
aufzugsseitig zu liefern und zu montieren

Die Konstruktion ist schwingungsentkoppelt (EL3) gemäß
DIN 8989 und geeignet für Einsatzbedingungen
des Gebäudes auszuführen.
Die Befestigung der Auflagekonsolen im Schacht
erfolgt mit zugelassenen und mit dem Tragwerksplaner
abgestimmten aufzugsseitigen Dübelbefestigung
unter Berücksichtigung der baulichen Gegebenheiten.

Die Stahlkonstruktion ist im Standardfarbton sowie in
Standardausführung des AN - Aufzug zu realisieren
Angebotssumme eine komplette Ausführung einschließlich
geprüfte statische Berechnung
Menge: 1,000 Psch

#### Titel 1.4 Sonstige Leistungen Aufzug

**1.4.1 Lieferung, Einloten, Montage von Estrichblechen**
Lieferung, Einloten, Montage von Estrichblechen

Lieferung, Einloten und Montage von Estrichblechen
unabhängig vom Zeitraum der Montage der
Aufzugsanlage nach Aufforderung durch die
Vorortbauleitung vor dem Einbringen des Estrichs für
den Fußboden im Vorraumbereich vor den
Schachttürschwellen
Menge: 5,000 St

**1.4.2 Rüstung**
Rüstung
Komplette Rüstleistungen für die Aufzugsanlagenmontage
gemäß den Unfallverhütungsvorschriften (UVV) sowie den
Berufsgenossenschaftlichen Vorschriften (BGV)
Menge: 6,000 St

**1.4.3 Absperrungen**
Absperrungen
Lieferung und Montage einer Einhausung mit
verschließbarer Bautür,
Anpassung der Einhausung entsprechend
den Gegebenheiten Vorort
Absperrung der Schachtzugänge gemäß UVV
entsprechend der Anzahl der Haltestellen/ Zuladungen
der Aufzugsanlage
Menge: 5,000 St

**1.4.4 Gefährdungsbeurteilung**
Gefährdungsbeurteilung

Durchführung der Gefährdungsbeurteilung gemäß § 3
BetrSichV sowie Ergänzung zur Cybersicherheit gemäß
TRBS 1115-1 einschließlich der notwendigen
Abstimmungen mit dem Nutzer/ Betreiber/ Verwender
und Erstellung der notwendigen Unterlagen sowie des
Notfallplanes
Menge: 1,000 Psch

**1.4.5 Prüfung vor Inbetriebnahme**
Prüfung vor Inbetriebnahme

Prüfung vor Inbetriebnahme gemäß § 15 BetrSichV
einschließlich aller notwendigen Nebenleistungen
sowie Übernahme der Gebühren
Menge: 1,000 Psch

**1.4.6 Erstellung des Notfallplanes**
Erstellung Notfallplan

Erstellung eines Notfallplanes gemäß BetrSichV
Menge: 1,000 Psch

**1.4.7 Anpassleistungen an die vorhandenen Anschlusszarge in den Haltestellen**
Anpassleistungen an die vorhandene Anschlusszarge
in den Haltestellen

Für die Montage der Mauerumfassungszargen in den
Haltestellen
sind Anpassleistungen an den vorhandenen
Rohbauöffnungen in den Haltestellen zu realisieren
Die Abmessungen ergeben sich aus den Abmessungen
der neuen Flächenportale,
der neuen Mauerumfassungszarge und
der Anordnung der Bedien- und Anzeigeelemente.
Nach der Montage der Mauerumfassungszargen sind die
Vorraumwände in den Haltestellen malermäßig
anhand der örtlichen Gegebenheiten
instand zu setzen.
Menge: 5,000 St

**1.4.8 Durchbruch zwischen Triebwerksraum und Schacht schließen**
Durchbruch zwischen Triebwerksraum und Schacht
schließen

Brandschutztechnischer Verschluss des
Durchbruches zwischen Triebwerksraum und Schacht
im Untergeschoss im Triebwerksraum
einschließlich Zertifikat durch
ein zugelassenes System für F90-Schächte/ Wände
Menge: 1,000 St

**1.4.9 Anschluss Aufzug an Gebäudepotentialausgleich**
Anschluss Aufzugsanlage an Gebäudepotentialausgleich

Anschluss der Aufzugsanlage an den
Gebäudepotentialausgleich einschließlich
Messprotokoll sowie Erstellung eines Protokolls
gemäß DGUV V3
Menge: 1,000 Psch

USt %: 19,00
